# Generador de vapor rápido con tres pasos de humos, modelo HK de VYC. Capacidad de producción: 250 a 2500 kg vapor/h

- Propiedad del archivo: CONSTRUNARIO
- Formato: FIEBDC-3/2012
- Programa: Construnario Versión 3.51
- Fecha de los precios: 10/10/2022
- Divisa: EUR

**GENEVAPHK** u Generador de vapor rápido con tres pasos de humos, modelo HK de VYC. Capacidad de producción: 250 a 2500 kg vapor/h
Generador de vapor rápido con tres pasos de humos, para una producción más rápida y eficiente de vapor saturado, gracias a su gran superficie de calefacción y reducido volumen de agua. Modelo totalmente automático, con capacidades de producción de 250 a 2500 kg vapor/h. El generador HK puede satisfacer cualquier necesidad de vapor, con o sin periodos de interrupción. Trabajando como generador principal o auxiliar, individualmente o conjuntamente con otros generadores. Ventajas: Disponibilidad de vapor en pocos minutos. No necesita sala de calderas, al estar englobado en Clase 1ª (según R.D. 2060/2008 de 12 de diciembre). Indicado para instalaciones con poca disponibilidad de espacios libres. Su diseño lo convierte en seguro contra explosiones por sobrecalentamiento. Mínimas pérdidas por radiación gracias a la reducida superficie de aireación. Mantenimiento simple.
