# Tubo de acero sin soldadura EN 10255 de Almesa. Series M (DIN 2440). Diámetro exterior: 10,2

- Propiedad del archivo: CONSTRUNARIO
- Formato: FIEBDC-3/2012
- Programa: Construnario Versión 3.51
- Fecha de los precios: 11/10/2022
- Divisa: EUR

**TUAEN10555** m Tubo de acero sin soldadura EN 10255 de Almesa. Series M (DIN 2440). Diámetro exterior: 10,2
La tolerancia para el espesor de pared es del ± 12,5%. Ensayo de estanqueidad: Se debe realizar un ensayo de estanqueidad en todos los tubos. A discreción del fabricante el ensayo puede realizarse, bien mediante un ensayo hidrostático a una presión mínima de 50 bar durante como mínimo 5 s, o bien mediante un ensayo electromagnético conforme a la EN 10246-1.
