# Actuador para motores con conexión estándar, referencia A510078 de Cherubini

- Propiedad del archivo: CONSTRUNARIO
- Formato: FIEBDC-3/2012
- Programa: Construnario Versión 3.51
- Fecha de los precios: 11/10/2022
- Divisa: EUR

**A510078** u Actuador para motores con conexión estándar, referencia A510078 de Cherubini
Compatible con cualquier tipo de motor Controla persianas, toldos y screen Posibilidad de programar varias posiciones intermedias Sistema de autocalibración Extrema precisión en el reconocimiento de la posición META Un nuevo sistema, múltiples ventajas Tamaño muy reducido: los módulos más pequeños del mercado Instalación más sencilla gracias a la tecnología SmartStart Mayor distancia de transmisión: +100 metros Módulos de mayor rendimiento Consumo reducido y mayor eficiencia energética Larga vida útil: tecnología de protección de contactos Zero Crossing Seguridad S2: la comunicación entre dispositivos está protegida por estándares de encriptación avanzados Control directo de otros dispositivos asociados Activación de escenarios Encender/apagar con cualquier tipo de pulsador o interruptor Medición de consumo de gran precisión Respuestas personalizadas a las alarmas
