# Videoportero inteligente empotrado, IpDoor de Xacom. Con WiFi y pantalla táctil

- Propiedad del archivo: CONSTRUNARIO
- Formato: FIEBDC-3/2012
- Programa: Construnario Versión 3.51
- Fecha de los precios: 11/10/2022
- Divisa: EUR

**IPDOOR** u Videoportero inteligente empotrado, IpDoor de Xacom. Con WiFi y pantalla táctil
Videoportero inteligente IpDoor empotrado con WiFi y pantalla táctil: comunícate con el otro lado de la puerta incluso no estando en casa, respondiendo mediante mensajes de texto o vídeo. Además, con la aplicación móvil gratuita IpDoor, disfrutarás de un sinfín de ventajas. ¡Conecta con el futuro!
