# Vídeo teléfono IP de sobremesa, Grandstream GXV3370 de Xacom. Pantalla táctil de 7”

- Propiedad del archivo: CONSTRUNARIO
- Formato: FIEBDC-3/2012
- Programa: Construnario Versión 3.51
- Fecha de los precios: 11/10/2022
- Divisa: EUR

**GXV3370** t Vídeo teléfono IP de sobremesa, Grandstream GXV3370 de Xacom. Pantalla táctil de 7”
El IP Grandstream GXV3370 es un poderoso videoteléfono de sobremesa para usuarios empresariales. Cuenta con una pantalla táctil de 7”, cámara de megapíxeles avanzada para videoconferencias HD, WiFi y Bluetooth integrados. El GXV3370 es totalmente interoperable con casi todas las principales plataformas SIP del mercado y puede integrarse sin problemas con la cartera de Grandstream. Este teléfono de vídeo es la elección perfecta para los usuarios que buscan una solución de comunicaciones de vídeo integrada para su escritorio.
