# Tubo flexible metálico estándar, referencia RS331/330 de Witzenmann

- Propiedad del archivo: CONSTRUNARIO
- Formato: FIEBDC-3/2012
- Programa: Construnario Versión 3.51
- Fecha de los precios: 11/10/2022
- Divisa: EUR

**RS331330** m Tubo flexible metálico estándar, referencia RS331/330 de Witzenmann
Tubo flexible metálico estándar. Manguera corrugada de acero inoxidable. Ondulado normal
