# Abrazadera de dos orificios HYDRA de Witzenmann

- Propiedad del archivo: CONSTRUNARIO
- Formato: FIEBDC-3/2012
- Programa: Construnario Versión 3.51
- Fecha de los precios: 11/10/2022
- Divisa: EUR

**HZNHZV** u Abrazadera de dos orificios HYDRA de Witzenmann
Abrazadera de dos orificios HYDRA Versión normal/reforzada/pesada
