# Herraje de movimiento suave para puertas y ventanas correderas sencillas Duport S de Winkhaus

- Propiedad del archivo: CONSTRUNARIO
- Formato: FIEBDC-3/2012
- Programa: Construnario Versión 3.51
- Fecha de los precios: 11/10/2022
- Divisa: EUR

**DUPORTS** u Herraje de movimiento suave para puertas y ventanas correderas sencillas Duport S de Winkhaus
Con duoPort S, Winkhaus ofrece una solución de herraje sencilla para ventanas correderas. El sistema destaca por su facilidad de uso, movimiento suave y gran durabilidad. Si es necesario, duoPort S se puede cerrar y equipar con protección antielevación para aumentar el nivel de seguridad. Herraje corredero totalmente oculto con carro de rodamiento de agujas Adecuado también para perfiles estrechos Para hojas de hasta 70 kg, 80 kg o incluso 140 kg Se puede cerrar con llave y con protección antielevación
