# Persiana Minithermic con cajón de aluminio de dos partes de 45º de Alazán

- Propiedad del archivo: CONSTRUNARIO
- Formato: FIEBDC-3/2012
- Programa: Construnario Versión 3.51
- Fecha de los precios: 13/10/2022
- Divisa: EUR

**MINITHERM45** m Persiana Minithermic con cajón de aluminio de dos partes de 45º de Alazán
Las Minithermic con cajón de aluminio de dos partes de 45º ALAZÁN se adaptan a las ventanas y puertas en las no se instalaron persianas de obra. Montaje sencillo sin obra. Tamaños disponibles: 137 – 150 – 165 – 180 – 205 – 250 – 300 Colores disponibles: más de 20 colores RAL estándar Maniobras: motor, tiro directo, manivela y cinta
