# Toldo de brazo invisible con cofre, modelo Iris de Alazán. Para instalaciones de pequeño y medio tamaño en fachadas

- Propiedad del archivo: CONSTRUNARIO
- Formato: FIEBDC-3/2012
- Programa: Construnario Versión 3.51
- Fecha de los precios: 13/10/2022
- Divisa: EUR

| Código | Ud | Descripción |
|---|---|---|
| IRIS_ALA | m | Toldo de brazo invisible con cofre, modelo Iris de Alazán. Para instalaciones de pequeño y medio tamaño en fachadas |
