# Cierrapuertas modelo HCT 8600 de Criespa. Leva rectangular

- Propiedad del archivo: CONSTRUNARIO
- Formato: FIEBDC-3/2012
- Programa: Construnario Versión 3.51
- Fecha de los precios: 13/10/2022
- Divisa: EUR

**HCT8600** u Cierrapuertas modelo HCT 8600 de Criespa. Leva rectangular
- Frenaje hidráulico termoconstante de -20ºC hasta 40ºC - Retención : 90º - Levas rectangular, cuadrada y Dorma. - Ancho de puerta : hasta 1050 mm. - Peso máximo de puerta : 120 kg. - Tapa en acero inoxidable. - Medidas caja : 276x131x66 mm.
