# Bisagra hidráulica para puertas de vidrio, modelo C3001 de Criespa

- Propiedad del archivo: CONSTRUNARIO
- Formato: FIEBDC-3/2012
- Programa: Construnario Versión 3.51
- Fecha de los precios: 13/10/2022
- Divisa: EUR

**C3001** u Bisagra hidráulica para puertas de vidrio, modelo C3001 de Criespa
- Bisagra hidráulica para puertas de vidrio de 8 a 12 mm. - Acabados mate o negro. - Para puertas de máximo 2100 x 1000 mm. - Peso máximo por puerta 45 kg.
