# Revestimiento para exteriores basado en una resina acrílica, Covercril de Pinturas la Nieva

- Propiedad del archivo: CONSTRUNARIO
- Formato: FIEBDC-3/2012
- Programa: Construnario Versión 3.51
- Fecha de los precios: 14/10/2022
- Divisa: EUR

**COVERCRIL** l Revestimiento para exteriores basado en una resina acrílica, Covercril de Pinturas la Nieva
Revestimiento para exteriores basado en una resina acrílica. Proporciona una terminación totalmente lisa , altamente flexible y con alta resistencia a la intemperie.
