# Pintura plástica mate extracubriente, super lavable con aroma a naranja Coversil Silicato de Pinturas la Nieve

- Propiedad del archivo: CONSTRUNARIO
- Formato: FIEBDC-3/2012
- Programa: Construnario Versión 3.51
- Fecha de los precios: 14/10/2022
- Divisa: EUR

**COVERSILICAT** l Pintura plástica mate extracubriente, super lavable con aroma a naranja Coversil Silicato de Pinturas la Nieve
La pintura de Silicato Coversil es un revestimiento de inorgánico, presenta una alta resistencia a la radiación ultravioleta y a los agentes atmosféricos, así como a la degradación por la acción de algas y hongos. Presenta una alta permeabilidad al vapor de agua. Proporciona acabados mate de aspecto mineral. A diferencia de las pinturas convencionales COVERSIL no forma película sobre el soporte, lo que unido a su gran transpiración evita los desprendimientos o desconchados propios de las pinturas convencionales. Al estar exenta de pegajosidad y desprovista de cargas electrostáticas, se evita el ensuciamiento de la superficie por la polución ambiental. Esta faceta unida a su alta resistencia a los ambientes industriales y climatologías severas, confiere un aspecto inalterable durante largo tiempo a las superficies pintadas, muy superior al de los revestimientos convencionales.
