# Ventana de tejado, modelo VELUX INTEGRA® de Velux. Accionamiento eléctrico o solar

- Propiedad del archivo: CONSTRUNARIO
- Formato: FIEBDC-3/2012
- Programa: Construnario Versión 3.51
- Fecha de los precios: 17/10/2022
- Divisa: EUR

**VELUX INTEGRA** u Ventana de tejado, modelo VELUX INTEGRA® de Velux. Accionamiento eléctrico o solar
Si deseas la máxima comodidad, VELUX INTEGRA® es la respuesta. Este innovador sistema de ventanas, cortinas y persianas con un pulsador de pared te permite abrir y cerrar con solo un toque. Con VELUX INTEGRA® puedes llegar a todas las ventanas de manera más fácil desde cualquier lugar de tu hogar. VELUX INTEGRA® es la mejor opción para disfrutar de aire fresco y mejor confort interior. Disponible en versiones con accionamiento eléctrico y solar. Aire fresco y mejor confort interior - programas de ventilación predefinidos Seguridad en el hogar sin preocupaciones- con un solo toque puedes cerrar todas las ventanas de tejado. La lluvia no tiene nada que hacer - el sensor de lluvia cierra las ventanas automáticamente.
