# Puertas automáticas correderas exteriores para comercios y tiendas de Magaiz

- Propiedad del archivo: CONSTRUNARIO
- Formato: FIEBDC-3/2012
- Programa: Construnario Versión 3.51
- Fecha de los precios: 17/10/2022
- Divisa: EUR

**PUEAUMAG** u Puertas automáticas correderas exteriores para comercios y tiendas de Magaiz
Las puertas automáticas correderas de exterior son la solución idónea para acceder a un edificio puesto que son las más rápidas de apertura. Personas con movilidad reducida, con carros de bebé o cargados con bolsas pueden acceder sin necesidad de empujar la puerta. Por otro lado, siempre se cierran cuando alguien entra o sale, por lo que se mejora la seguridad. Además favorecen la eficiencia energética ya que por un lado, al permanecer siempre cerradas se mantiene la climatización interior y por otro, gracias a la luz natural que permiten que traspase, contribuyen a un menor consumo.
