# Banco modelo Roma de Onadis. Largo: 180cm con respaldo

- Propiedad del archivo: CONSTRUNARIO
- Formato: FIEBDC-3/2012
- Programa: Construnario Versión 3.51
- Fecha de los precios: 10/11/2022
- Divisa: EUR

**BANROMA** u Banco modelo Roma de Onadis. Largo: 180cm con respaldo
Opcional: Placa personalizada 10 x 10 cm con logo cliente o texto libre Se fabrica en Syntrewood®, plástico reciclado obtenido de la recogida selectiva urbana, 100% reciclado y reciclable. Es un material durable, inalterable a la intemperie, resistente al agua y que NO requiere de mantenimiento. Nota: Todos los productos se pueden personalizar y adaptar a les necesidades del cliente
