# Papelera modelo Releu de Onadis. 90 l

- Propiedad del archivo: CONSTRUNARIO
- Formato: FIEBDC-3/2012
- Programa: Construnario Versión 3.51
- Fecha de los precios: 10/11/2022
- Divisa: EUR

**RELEU 90L** u Papelera modelo Releu de Onadis. 90 l
La papelera RELEU 90L se han diseñado sobre la base de un modelo estándar que tiene un módulo de forma cilíndrica con 3 soportes como base. Disponible con aro y sin aro. Opcional: Placa personalizada 10 x 10 cm con logo cliente o texto libre. También hay opción de crear un centro de recogida selectiva agrupando 3 papeleras RELEU con la señalización correspondiente. (Ver Centros de Recogida) Se fabrica en Syntrewood®, plástico reciclado obtenido de la recogida selectiva urbana, 100% reciclado y reciclable. Es un material durable, inalterable a la intemperie, resistente al agua y que NO requiere de mantenimiento. Nota: Todos los productos se pueden personalizar y adaptar a les necesidades del cliente.
