# Estufa Rocal modelo Aitana de Bastida

- Propiedad del archivo: CONSTRUNARIO
- Formato: FIEBDC-3/2012
- Programa: Construnario Versión 3.51
- Fecha de los precios: 19/12/2022
- Divisa: EUR

**AITANA** u Estufa Rocal modelo Aitana de Bastida
Las estufas Rocal se distinguen por sus equilibrados diseños y su excelente acabado artesanal. Se fabrican con chapa de acero de 2, 3, 4 mm reforzados con hierro fundido o paneles de chamota refractaria, materiales todos ellos resistentes a altas temperaturas. Acabadas con laca anticalórica, color negro satinado.
