# Bateria de contadores de agua fabricada en acero inoxidable tipo standard o bandera. 4-2-2''

- Propiedad del archivo: CONSTRUNARIO
- Formato: FIEBDC-3/2012
- Programa: Construnario Versión 3.51
- Fecha de los precios: 18/10/2022
- Divisa: EUR

**BAT442** u Bateria de contadores de agua fabricada en acero inoxidable tipo standard o bandera. 4-2-2''
Totalmente exenta de roscas y fabricada en acero inoxidable AISI316 decapado y pasivado Alta resistencia mecánica frente a golpes o tracción Ligera y manejable Modelos desde 4 hasta 45 contadores Bateria dispuesta siempre en circuito cerrado y con un máximo de tres filas Todas las baterias se suministran con la contrabrida. (4-2-2") hace referencia a (nº contadores - nº filas - diámetro de pletina) Bateria reversible, sirve tanto para entrada por el lado izquierdo o el derecho
