# Revoco decorativo al siloxano, referencia Granocryl BRS SL 07 de Beissier

- Propiedad del archivo: CONSTRUNARIO
- Formato: FIEBDC-3/2012
- Programa: Construnario Versión 3.51
- Fecha de los precios: 18/10/2022
- Divisa: EUR

**BRSSL07** l Revoco decorativo al siloxano, referencia Granocryl BRS SL 07 de Beissier
Diseñado para conseguir acabados de diferentes texturas decorativas; gota, gota chafada y fratasado (acabado similar a mortero monocapa raspado). Especial para fachadas. De aplicación universal sobre hormigón no hidrófugo, cemento, yeso, fibrocemento, pinturas,.... PROPIEDADES Flexible y con suficiente elasticidad para soportar microfisuras del enfoscado. Dureza y durabilidad extraordinaria. Repele la suciedad. Impermeable al agua de lluvia. Transpirable. Permeable al vapor de agua y CO2. Fácil aplicación. Se talocha o fratasa directamente, no requiere tiempo de espera. Proyectable. Amplia carta de colores, más de 400 posibilidades. Homogeneidad en las tonalidades. No se producen diferencias de color. Permite conseguir diferentes texturas de acabado. Disimula las imperfecciones del soporte. Gran adherencia, incluso sobre soportes pintados. Repintable.
