# Masilla para el pegado de mármol y granito a base de resina epoxipoliester modificada, referencia T18 de ICR

- Propiedad del archivo: CONSTRUNARIO
- Formato: FIEBDC-3/2012
- Programa: Construnario Versión 3.51
- Fecha de los precios: 18/10/2022
- Divisa: EUR

**T18ICR** l Masilla para el pegado de mármol y granito a base de resina epoxipoliester modificada, referencia T18 de ICR
Masilla para el pegado de mármol y granito a base de resina epoxipoliester modificada. La particular formulación le aporta la rapidez de secado del producto poliéster y la adhesión de los epoxídicos, permitiendo trabajos rápidos y seguros también con piedras difíciles como el granito. Es muy suave en el espatulado y manifiesta sus características de adhesión entre 1-2 horas después de la aplicación. De color paglierino neutro, es coloreable con los colorantes en pasta Sprint. Se cataliza con el catalizador tradicional de masilla al 1-3%.
