# Lámina reguladora de vapor y de estanqueidad al aire de alto rendimiento, Pro Clima Intello de Biohaus

- Propiedad del archivo: CONSTRUNARIO
- Formato: FIEBDC-3/2012
- Programa: Construnario Versión 3.51
- Fecha de los precios: 18/10/2022
- Divisa: EUR

**PROCLIINTELL** m2 Lámina reguladora de vapor y de estanqueidad al aire de alto rendimiento, Pro Clima Intello de Biohaus
Lámina reguladora de vapor y de estanqueidad al aire de alto rendimiento, Valor sd-variable desde 0,25m hasta 25m. Máxima protección ante patologías de edificios y formación de mohos, también en casos de entrada de humedades en la construcción durante el periodo de edificación y no contempladas anteriormente; abanico de variabilidad a la resistencia del vapor muy amplio con más que el factor 100; Valor sd más que 25 metros en invierno y 0,25m en clima estival; posibilita la difusión invertida.
