# Adhesivo de unión universal Orcon F de Biohaus

- Propiedad del archivo: CONSTRUNARIO
- Formato: FIEBDC-3/2012
- Programa: Construnario Versión 3.51
- Fecha de los precios: 18/10/2022
- Divisa: EUR

**ORCONF** u Adhesivo de unión universal Orcon F de Biohaus
Almacenamiento y aplicación también con temperaturas muy frías y heladas. Muy resistente y con secado rápido. Uniones con laminas de todo tipo como (INTELLO, PE, PA, PP, ALUMINIO) a otros elementos constructivos. También para las laminas SOLITEX; Elasticidad permanente penetra profundamente en el soporte.
