# Conector de vidrio Bohle Basic round, referencia 5420052. Cromado mate. 6 - 8 mm

- Propiedad del archivo: CONSTRUNARIO
- Formato: FIEBDC-3/2012
- Programa: Construnario Versión 3.51
- Fecha de los precios: 18/10/2022
- Divisa: EUR

**5420052** u Conector de vidrio Bohle Basic round, referencia 5420052. Cromado mate. 6 - 8 mm
Diámetro exterior 30,4 mm Longitud 53 mm Versión recta Dimensiones mm
