# Adhesivo UV Verifix® MV 760VIS con espaciadores de gránulo de Bohle

- Propiedad del archivo: CONSTRUNARIO
- Formato: FIEBDC-3/2012
- Programa: Construnario Versión 3.51
- Fecha de los precios: 18/10/2022
- Divisa: EUR

**BOMV76V** u Adhesivo UV Verifix® MV 760VIS con espaciadores de gránulo de Bohle
El adhesivo MV 760 se caracteriza por su gran resistencia. Compensa cargas y choques dinámicos elevados. El spacer (partículas espaciadoras) hace que la capa de adhesivo tenga un espesor óptimo, ya que si esta fuera demasiado fina, se reduciría la adherencia. De esta manera, también puede pegar vidrios pesados con total seguridad. Adecuado para el pegado de metal, vidrio float, vidrio templado y vidrio laminado Espaciadores incluido muy dura cristalino curado por medio de los UVA, fotopolimerizable Adecuado para pegar en sitios húmedos Vida útil en embalaje original: 18 meses a partir de la fecha de fabricación
