# Bomba centrífuga multietapa para líquidos claros en carga para altas presiones, Multi M de Bominox

- Propiedad del archivo: CONSTRUNARIO
- Formato: FIEBDC-3/2012
- Programa: Construnario Versión 3.51
- Fecha de los precios: 18/10/2022
- Divisa: EUR

**MULTIM** u Bomba centrífuga multietapa para líquidos claros en carga para altas presiones, Multi M de Bominox
Bomba centrífuga multietapa para líquidos claros en carga para altas presiones Cuerpo, difusores y rodetes (cerrados) de microfusión De 2 a 6 etapas Cierre mecánico simple interior Motor especial eje alargado Conexiones Gas o DIN 11851 (posible Clamp, Fil, SMS, bridas, etc) Acabado pulido mate y bancada inox
