# Bomba autoaspirante con cuerpo autocebante sanitaria, Cebax-S de Bominox

- Propiedad del archivo: CONSTRUNARIO
- Formato: FIEBDC-3/2012
- Programa: Construnario Versión 3.51
- Fecha de los precios: 18/10/2022
- Divisa: EUR

**CEBAXS** u Bomba autoaspirante con cuerpo autocebante sanitaria, Cebax-S de Bominox
Bomba centrífuga para líquidos claros autoaspirante hasta 3 m Cuerpo estampado autocebante (con cámara de cebado) Especialmente diseñada para trabajar con líquidos que contengan aire o gas sin perder la capacidad de bombeo (p. ej. retorno CIP) Unión mediante aro atornillado Rodete semiabierto de microfusión de gran rendimiento hidráulico Espesor mínimo 3 mm Cierre mecánico simple interior Conexiones DIN 11851 (posible Gas, Clamp, Fil, SMS, bridas, etc) Registro superior para cebado manual y purga inferior Acabado pulido exterior, recubrimiento inox motor y trípode ajustable
