# Paneles solares Me Solar monocristalinos de alta eficiencia de Bornay. Carga de baterías

- Propiedad del archivo: CONSTRUNARIO
- Formato: FIEBDC-3/2012
- Programa: Construnario Versión 3.51
- Fecha de los precios: 18/10/2022
- Divisa: EUR

**PANELESME** u Paneles solares Me Solar monocristalinos de alta eficiencia de Bornay. Carga de baterías
Paneles solares Me Solar monocristalinos de alta eficiencia para carga de baterías y múltiples aplicaciones como en vehículos camper, casa, jardín, así como en aplicaciones aisladas para iluminación, telecomunicaciones, o sistemas de monitorización entre otros. Los paneles solares Me Solar están fabricados con células monocristalinas de alta eficiencia para generar energía gratuita, cargando baterías a 12 ó 24 voltios y múltiples aplicaciones como en vehículos camper, casa, jardín, así como en aplicaciones aisladas para iluminación, telecomunicaciones, o sistemas de monitorización por ejemplo. Los paneles solares Me Solar utilizan células monocristalinas alemanas SolarWorld. Las células SolarWorld tienen unas características y comportamiento excelentes, incluso en condiciones de baja radiación. Los módulos solares se suministran con la caja de conexiones con diodos anti-retorno para prevenir corriente inversa desde la batería hacia el panel. Los paneles Me Solar con potencia superior a los 50 W se suministran con 2 cables de 900 mm especialmente diseñados para aplicaciones solares, y conectores compatibles MC4 para una fácil conectividad entre los módulos solares y el equipamiento electrónico como el regulador solar fotovoltaico. Me Solar utiliza cristal templado de 3.2 mm dotando al módulo de una rigidez y durabilidad extremas. Las células solares monocristalinas de larga duración y alta eficiencia, su cristal templado y el marco de aluminio resistente y sellado le darán años y años de energía constante y gratuita. Los paneles solares pueden utilizarse bajo todo tipo de condiciones, incluyendo aplicaciones marinas y bajo climas fríos o muy calurosos.
