# Llave de bola manual de latón y acero inoxidable para cierre y distribución de flujos de medios de Bürkert

- Propiedad del archivo: CONSTRUNARIO
- Formato: FIEBDC-3/2012
- Programa: Construnario Versión 3.51
- Fecha de los precios: 19/10/2022
- Divisa: EUR

**TKU004** u Llave de bola manual de latón y acero inoxidable para cierre y distribución de flujos de medios de Bürkert
Llaves de bola manuales de latón y acero inoxidable para cierre y distribución de flujos de medios. Versiones: Llave de bola de cierre manual, llave de bola con certificación de la DVGW alemana, llave de bola Mini-Lux con manilla; llave de bola con manilla; llave de bola de 3 vías con orificio en L o en T, llave de bola de acero inoxidable Operación manual Mayor vida útil, mínimo desgaste Mayor caudal
