# Base de enchufe para empotrar, referencia 8312 de Setronic. Cuadrada

- Propiedad del archivo: CONSTRUNARIO
- Formato: FIEBDC-3/2012
- Programa: Construnario Versión 3.51
- Fecha de los precios: 19/10/2022
- Divisa: EUR

| Código | Ud | Descripción |
|---|---|---|
| 8312SET | u | Base de enchufe para empotrar, referencia 8312 de Setronic. Cuadrada |
