# Panel para techos modulares, sistema Focus™ Dg de Ecophon. Para techos suspendidos desmontable de diseño único.Medidas: 1800x600x20 mm

- Propiedad del archivo: CONSTRUNARIO
- Formato: FIEBDC-3/2012
- Programa: Construnario Versión 3.51
- Fecha de los precios: 08/03/2024
- Divisa: EUR

**FOCUSDG_1860** m Panel para techos modulares, sistema Focus™ Dg de Ecophon. Para techos suspendidos desmontable de diseño único.Medidas: 1800x600x20 mm
Ecophon Focus™ Dg oculta los cantos de apoyo de las placas logrando un efecto flotante muy característico. Las placas se pueden desmontar fácilmente, incluso en las zonas donde la profundidad total del sistema es muy reducida. Para aplicaciones que requieran un techo suspendido desmontable de carácter especial. • Absorción clase A • Cantos pintados • Diseño de canto único con apariencia de techo flotante
