# Panel para techos modulares, sistema Focus™ B de Ecophon. Para aplicaciones que requieren la menor profundidad posible. Medidas: 600x600x20 mm

- Propiedad del archivo: CONSTRUNARIO
- Formato: FIEBDC-3/2012
- Programa: Construnario Versión 3.51
- Fecha de los precios: 08/03/2024
- Divisa: EUR

**FOCUSB_6060** m Panel para techos modulares, sistema Focus™ B de Ecophon. Para aplicaciones que requieren la menor profundidad posible. Medidas: 600x600x20 mm
En el sistema Ecophon Focus™ B, los paneles van adheridos a hueso directamente al elemento portante, creando un techo con aspecto limpio y uniforme. El canto biselado crea una estrecha ranura entre cada plancha. Para aplicaciones que requieran un sistema con la menor profundidad posible. • Absorción clase C • Cantos pintados • Para fijación directa con adhesivo
