# Panel para techos modulares, sistema Focus™ E de Ecophon. Para aplicaciones que requieran un techo suspendido desmontable. Medidas: 2400x600x20 mm

- Propiedad del archivo: CONSTRUNARIO
- Formato: FIEBDC-3/2012
- Programa: Construnario Versión 3.51
- Fecha de los precios: 08/03/2024
- Divisa: EUR

**FOCUSE_2460** m Panel para techos modulares, sistema Focus™ E de Ecophon. Para aplicaciones que requieran un techo suspendido desmontable. Medidas: 2400x600x20 mm
Ecophon Focus™ E tiene una retícula visible empotrada y un canto tegular, logrando, así, un techo con efecto de sombra que acentúa cada placa y oculta parcialmente la retícula. Para aplicaciones que requieran un techo suspendido atractivo y donde sea esencial desmontar fácilmente cada placa. • Absorción clase A • Cantos pintados • Fácilmente desmontable con efecto de sombra
