# Panel para techos modulares, sistema Focus™ DA de Ecophon. Para aplicaciones que requieran un techo suspendido desmontable. Medidas: 2400x600x20 mm

- Propiedad del archivo: CONSTRUNARIO
- Formato: FIEBDC-3/2012
- Programa: Construnario Versión 3.51
- Fecha de los precios: 08/03/2024
- Divisa: EUR

**FOCUDA_2460** m Panel para techos modulares, sistema Focus™ DA de Ecophon. Para aplicaciones que requieran un techo suspendido desmontable. Medidas: 2400x600x20 mm
Ecophon Focus™ DA tiene un canto D en el lado largo y un canto A en el lado corto. Cada panel se desmonta individualmente, y cumple con los más estrictos requisitos funcionales y estéticos. Desarrollado especialmente para soluciones de pasillo y soluciones con Bandraster que requieran paneles con gran longitud. • Absorción clase A • Cantos pintados • Fácil de desmontar
