# Panel para techos modulares, sistema Focus™ Sq de Ecophon. Para aplicaciones que requieran la menor profundidad posible. Medidas: 1200x600x20 mm

- Propiedad del archivo: CONSTRUNARIO
- Formato: FIEBDC-3/2012
- Programa: Construnario Versión 3.51
- Fecha de los precios: 08/03/2024
- Divisa: EUR

**FOCUSSQ_1260** m Panel para techos modulares, sistema Focus™ Sq de Ecophon. Para aplicaciones que requieran la menor profundidad posible. Medidas: 1200x600x20 mm
Ecophon Focus™ SQ se adhiere directamente al elemento portante. Las placas se instalan dejando una junta entre cada placa, creando un techo de aspecto uniforme. Para aplicaciones que requieran un sistema con la menor profundidad posible, debido a la falta de espacio u otro motivo. • Absorción clase C • Cantos pintados • Para fijación directa con adhesivo
