# Panel para techos modulares, sistema Focus™ Frieze de Ecophon. Para crear transiciones continuas entre techo y pared. Medidas: 2400x600x20 mm

- Propiedad del archivo: CONSTRUNARIO
- Formato: FIEBDC-3/2012
- Programa: Construnario Versión 3.51
- Fecha de los precios: 08/03/2024
- Divisa: EUR

**FOCUSSQ_2460** m Panel para techos modulares, sistema Focus™ Frieze de Ecophon. Para crear transiciones continuas entre techo y pared. Medidas: 2400x600x20 mm
Ecophon Focus™ Frieze está disponible para canto Dg, Ds, A y E. El friso se puede conectar a la pared sin embellecedores visibles. Para aplicaciones que requieran un transición suave y continua entre el techo y la pared. • Absorción clase A • Cantos pintados • Una transición suave entre el techo y la pared
