# Remate perimetral para crear unidades de suspensión, sistema Focus™ Edge 500 de Ecophon. Medidas: 1200x600x20 mm

- Propiedad del archivo: CONSTRUNARIO
- Formato: FIEBDC-3/2012
- Programa: Construnario Versión 3.51
- Fecha de los precios: 08/03/2024
- Divisa: EUR

**FOCUSED5_1260** m Remate perimetral para crear unidades de suspensión, sistema Focus™ Edge 500 de Ecophon. Medidas: 1200x600x20 mm
Ecophon Focus Edge™ 500 es un sistema que se emplea para crear unidad(es) de suspensión / islas acústicas allí donde no es posible instalar un techo de pared a pared. El sistema se compone de perfiles y esquinas que ensamblados, forman una moldura perimetral bien diseñada. • Moldura perimetral bien diseñada • Perfil en aluminio extruido y esquinas en zinc fundido • Moldeado con una leve inclinación vertical para unidades en suspensión
