# Paneles para techos suspendidos, sistema Focus™ A de Ecophon. Sistema resistente de techo suspendido. Medidas: 2000x600x20 mm

- Propiedad del archivo: CONSTRUNARIO
- Formato: FIEBDC-3/2012
- Programa: Construnario Versión 3.51
- Fecha de los precios: 08/03/2024
- Divisa: EUR

**FOCUSA_2060** m Paneles para techos suspendidos, sistema Focus™ A de Ecophon. Sistema resistente de techo suspendido. Medidas: 2000x600x20 mm
Ecophon Focus™ A presenta un sistema de retícula vista, con paneles fácilmente desmontables. Para aplicaciones donde se necesite un sistema resistente de techo suspendido. Mejora la absorción a bajas frecuencias con Ecophon Extra Bass, instalado sobre el techo suspendido. • Absorción clase A • Cantos tratados • Disponible en grandes formatos y muy fácil de desmontar
