# Sistema de techos modulares, Master™ A de Ecophon. Aplicaciones que requieren una buena acústica. Medidas: 600x600x40

- Propiedad del archivo: CONSTRUNARIO
- Formato: FIEBDC-3/2012
- Programa: Construnario Versión 3.51
- Fecha de los precios: 08/03/2024
- Divisa: EUR

**MASTERA_6060** m Sistema de techos modulares, Master™ A de Ecophon. Aplicaciones que requieren una buena acústica. Medidas: 600x600x40
Ecophon Master™ A presenta un sistema de retícula vista. Cada una de las placas es fácilmente desmontable. Adecuada para oficinas diáfanas o espacios donde se requiera una buena acústica, inteligibilidad del habla y la registrabilidad del sistema. • Absorción clase A • Cantos tratados • Disponible en grandes formatos y fácil de desmontar
