# Sistema de techos modulares, Master™ E de Ecophon. Para espacios donde se requiera una buena acústica. Medidas: 600x600x40

- Propiedad del archivo: CONSTRUNARIO
- Formato: FIEBDC-3/2012
- Programa: Construnario Versión 3.51
- Fecha de los precios: 08/03/2024
- Divisa: EUR

**MASTERE_6060** m Sistema de techos modulares, Master™ E de Ecophon. Para espacios donde se requiera una buena acústica. Medidas: 600x600x40
Ecophon Master™ E presenta una retícula visible empotrada y un canto tegular logrando, así, un techo con efecto de sombra que acentúa cada placa y oculta parcialmente el perfil. Adecuada para oficinas diáfanas o espacios donde se requiera una buena acústica. • Absorción clase A • Cantos pintados • Fácil montaje
