# Sistema de techos modulares, Master™ F de Ecophon. Para aplicaciones que requieren una buena acústica. Medidas: 1200x600x40

- Propiedad del archivo: CONSTRUNARIO
- Formato: FIEBDC-3/2012
- Programa: Construnario Versión 3.51
- Fecha de los precios: 08/03/2024
- Divisa: EUR

**MASTERF_1260** m Sistema de techos modulares, Master™ F de Ecophon. Para aplicaciones que requieren una buena acústica. Medidas: 1200x600x40
Ecophon Master™ F se instala directamente sobre un techo existente de yeso, entarimado, listones u hormigón, logrando un techo de apariencia lisa. Adecuado para centros escolares, oficinas diáfanas o espacios donde se requiera una buena acústica. • Absorción clase A • Cantos reforzados y pintados • Para una fijación directa atornillada
