# Sistema de techos modulares, Master™ Sq de Ecophon. Para aplicaciones que requieren una buena acústica. Medidas: 1200x600x40

- Propiedad del archivo: CONSTRUNARIO
- Formato: FIEBDC-3/2012
- Programa: Construnario Versión 3.51
- Fecha de los precios: 08/03/2024
- Divisa: EUR

**MASTERSQ_1260** m Sistema de techos modulares, Master™ Sq de Ecophon. Para aplicaciones que requieren una buena acústica. Medidas: 1200x600x40
Las placas de Ecophon Master™ SQ se adhiere directamente al elemento portante. Las placas se instalan dejando una junta entre cada placa, creando un techo de aspecto uniforme. Adecuada para centros escolares, oficinas diáfanas o instalaciones donde se requiere una buena acústica. • Absorción clase A • Cantos pintados • Para una fijación directa con adhesivo
