# Sistema de techos modulares, Master™ Rigid A de Ecophon. Sistema de retícula vista. Medidas: 2000x600x20

- Propiedad del archivo: CONSTRUNARIO
- Formato: FIEBDC-3/2012
- Programa: Construnario Versión 3.51
- Fecha de los precios: 08/03/2024
- Divisa: EUR

**MASTERRA_2060** m Sistema de techos modulares, Master™ Rigid A de Ecophon. Sistema de retícula vista. Medidas: 2000x600x20
Ecophon Master™ Rigid A presenta un sistema de retícula vista. Las placas se aseguran a los perfiles mediante clips y son totalmente desmontable. El acabado está reforzado. Al combinarlo con Ecophon Extra Bass se alcanza una acústica óptima. • Absorción clase A • Cantos tratados • Superficie reforzada; paneles asegurados con clips, pero totalmente desmontables
