# Sistema de techos modulares, Master™ Rigid E de Ecophon. Sistema de retícula vista y canto regular. Medidas: 600x600x20

- Propiedad del archivo: CONSTRUNARIO
- Formato: FIEBDC-3/2012
- Programa: Construnario Versión 3.51
- Fecha de los precios: 08/03/2024
- Divisa: EUR

**MASTERRE_6060** m Sistema de techos modulares, Master™ Rigid E de Ecophon. Sistema de retícula vista y canto regular. Medidas: 600x600x20
Ecophon Master™ Rigid E presenta una retícula visible empotrada y un canto tegular logrando, así, un techo con efecto de sombra que acentúa cada placa y oculta parcialmente la retícula. Las placas se aseguran a los perfiles mediante clips y son totalmente desmontable. El acabado está reforzado. Al combinarlo con Ecophon Extra Bass se alcanza una acústica óptima. • Absorción clase A • Cantos pintados • Superficie reforzada; paneles asegurados con clips, pero totalmente desmontables
