# Sistema de techos modulares, Hygiene Meditec E de Ecophon. Para zonas secas donde se requiere desinfectar/limpiar con regularidad. Medidas: 600x600x15

- Propiedad del archivo: CONSTRUNARIO
- Formato: FIEBDC-3/2012
- Programa: Construnario Versión 3.51
- Fecha de los precios: 08/03/2024
- Divisa: EUR

**HYGIMEDE_6060** m Sistema de techos modulares, Hygiene Meditec E de Ecophon. Para zonas secas donde se requiere desinfectar/limpiar con regularidad. Medidas: 600x600x15
Ecophon Hygiene Meditec™ E cuenta con una retícula visible empotrada y un diseño de borde en forma de teja, adecuados para zonas secas donde se requiere desinfectar y/o limpiar con regularidad. La superficie es resistente al crecimiento de moho y bacterias y a los detergentes y desinfectantes más habituales. • Absorción clase A • Revestimiento Akutex™ TH y bordes pintados • Para zonas secas con desinfección regular
