# Sistema de techos modulares, Hygiene Protect™ Ds de Ecophon. Repele las partículas en estancias limpias. Medidas: 1200x600x20

- Propiedad del archivo: CONSTRUNARIO
- Formato: FIEBDC-3/2012
- Programa: Construnario Versión 3.51
- Fecha de los precios: 08/03/2024
- Divisa: EUR

**HYGIPROTDS_1260** m Sistema de techos modulares, Hygiene Protect™ Ds de Ecophon. Repele las partículas en estancias limpias. Medidas: 1200x600x20
Ecophon Hygiene Protec™ Ds cuenta con una retícula vista y repele las partículas en estancias limpias, donde se requiere desinfectar y/o limpiar con regularidad. Los absorbentes están completamente sellados y tienen bajos niveles de emisión, lo cual garantiza una gran calidad del aire en interiores. Son también resistentes al crecimiento de moho y bacterias. • Absorción clase B • Revestimiento Akutex™ HP y bordes pintados • Para estancias limpias con desinfección regular
