# Sistema de techos modulares, Hygiene Protect™ Air A de Ecophon. Para áreas donde se requira desinfectar y/o limpiar con regularidad. Medidas: 1200x600x20

- Propiedad del archivo: CONSTRUNARIO
- Formato: FIEBDC-3/2012
- Programa: Construnario Versión 3.51
- Fecha de los precios: 08/03/2024
- Divisa: EUR

**HYGIPROTAA_1260** m Sistema de techos modulares, Hygiene Protect™ Air A de Ecophon. Para áreas donde se requira desinfectar y/o limpiar con regularidad. Medidas: 1200x600x20
Ecophon Hygiene Protec™ A cuenta con una retícula vista y repele las partículas en estancias limpias, donde se requiere desinfectar y/o limpiar con regularidad. Adecuados para zonas que requieren un control de la presión atmosférica. Son también resistentes al crecimiento de moho y bacterias, y soportan una limpieza de VPH. • Disponible con absorción clase A • Revestimiento Akutex™ HP y bordes pintados • Para estancias limpias con desinfección regular
