# Sistema de techos modulares, Hygiene Performance™ Ds de Ecophon. Adecuado para zonas de piscina. Medidas: 1200x600x20

- Propiedad del archivo: CONSTRUNARIO
- Formato: FIEBDC-3/2012
- Programa: Construnario Versión 3.51
- Fecha de los precios: 08/03/2024
- Divisa: EUR

**HYGIPROTPDS_1260** m Sistema de techos modulares, Hygiene Performance™ Ds de Ecophon. Adecuado para zonas de piscina. Medidas: 1200x600x20
Ecophon Hygiene Performance™ Ds es un techo suspendido con retícula oculta en el que debe ser posible desmontar cada placa con facilidad. Adecuado para zonas de piscina y compatible con una elevada humedad, corrosividad y flujo directo ocasional de agua. • Absorción clase A • Revestimiento Akutex™ HS con bordes pintados • Resistente al agua para entornos húmedos
