# Sistema de techos modulares, Hygiene Performance™ Plus de Ecophon. Muy adecuado para zonas húmedas. Medidas: 600x600x20

- Propiedad del archivo: CONSTRUNARIO
- Formato: FIEBDC-3/2012
- Programa: Construnario Versión 3.51
- Fecha de los precios: 08/03/2024
- Divisa: EUR

**HYGIPFPA_6060** m Sistema de techos modulares, Hygiene Performance™ Plus de Ecophon. Muy adecuado para zonas húmedas. Medidas: 600x600x20
Ecophon Hygiene Performance™ Plus A cuenta con una retícula vista y las sólidas placas Hygiene Performance™ Plus A completamente selladas, muy adecuadas para zonas húmedas. El techo soporta un grado avanzado de limpieza; por ejemplo, un lavado regular de vapor y presión alta/baja. La superficie resiste a los detergentes y desinfectantes más habituales. • Absorción clase A • Revestimiento Akutex™ HS con bordes pintados • Para zonas húmedas con un grado avanzado de limpieza
